# Remmers Deck OS 10 pro
Leistungsbeschreibung (GAEB 90, DA81)
Währung: EUR

## Remmers Deck OS 10 pro
Datum: 05.03.25

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

*Hinweis*
Tiefgaragen / Parkhäuser

Die folgende Musterleistungsbeschreibung ist
speziell für die Verwendung als funktionelles
Betonschutzsystem in Parkhäusern und Tiefgaragen
erarbeitet worden und bezieht sich nicht auf
Wohn- und Aufenthaltsräume oder Bereiche mit
optischem Anspruch.

Die Verbräuche und Aufbauten sind an die in der
DIN 1045 für Stahlbetondecken in Parkbereichen
empfohlenen Festigkeits- und Expositionsklassen
angepasst. Abweichende Untergründe erfordern
Anpassungen im Systemaufbau.

Die angegebenen Systemaufbauten,
Verarbeitungshinweise, Werkzeuge und
Verbrauchsangaben können nur als Empfehlung
angenommen werden und müssen den örtlichen
Gegebenheiten angepaßt werden. Die Eignung dieses
Systemes ist vom Planer, Auftraggeber und
Auftragnehmervor Ort zu prüfen.

Bodenflächen unterliegen einem nutzungsbedingten
Verschleiß. Die Lebensdauer hängt dem entsprechend
im Wesentlichen von der individuellen Nutzung ab.
Um den nutzungsbedingten Verschleiß zu reduzieren
und die Lebensdauer zu verlängern, sind
Bodenflächen einer Grund- und Unterhaltspflege zu
unterziehen. Weitere Hinweise entnehmen Sie bitte
den Remmers Reinigungs- und Pflegehinweisen für
Bodenbeschichtungssysteme.

*Hinweis*
Hinweis für Schichtdickenzuschläge

Hinweis: Aufgrund von Verarbeitungsbedingungen,
Rautiefen oder zu erbringender Mindestschichtdicken können Mehrverbräuche bzw.
Schichtdickenzuschläge erforderlich sein.

Rautiefenzuschläge:
Rt < 0,3 mm - mind. 0,4 kg/m²
Rt < 0,5 mm - mind. 0,6 kg/m²
Rt < 1,0 mm - mind. 1,2 kg/m²
z.B. Zum Ausgleich von Kugelstrahl-Spuren

Des weiteren können weitergehende
Schichtstärkenzuschläge
notwendig werden.

**1 Stahlkugelstrahlen**
Untergrundvorbehandlung der mineralischen Flächen
mittels Stahlkugelstrahlverfahren zur Erzielung
eines tragfähigen, sauberen und saugfähigen
Untergrundes, frei von haftungsmindernden
Schichten. Mittels Industriestaubsauger ist der
Untergrund staubfrei herzustellen. Der Untergrund
muss nach der Untergrundvorbehandlung die
geforderten Werte aus den technischen Unterlagen
des nachfolgenden Beschichtungssystems aufweisen
und zur Beschichtung geeignet sein.
Menge: 0,000 m²

**2 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm■ Hohlraum)
Menge: 0,000 m

**3 Rissverspachtelung 2K EP Bindemittel**
*** Bedarfsposition ohne GB
Oberflächenbündiges Verspachteln der
sanierten Rissverläufe mit einem
Spachtel bestehend aus 1 Gewichtsteil
 Epoxy BH 100, einem
transparenten, mechanisch hoch belastbaren,
zweikomponentigen Epoxydharz und bis zu
15 %  ADD TX Neu.

Verbrauch:
mind. 0,30 kg/m²  Epoxy BH 100 <0905>
anteilig ca. 5-10%  ADD TX Neu Neu (je nach Bedarf)
<0942>
Menge: 0,000 m

**4 Hohlkehle mit einem 2K EP Bindemittel u. Sieblinie 1:10**
*** Grundposition ZZ 001.0
In allen innenliegenden Kanten sind Dreieckskehlen
(5 x 5 cm) einzubauen. Zunächst werden die
Haftflächen mit Remmers Epoxy ST 100, einem
transparenten, mechanisch hoch belastbaren,
zweikomponentigen Epoxydharz grundiert. In die
noch frische Grundierung wird ein Mörtel bestehend
aus 1 Gewichtsteil Remmers Epoxy
ST 100 und 10 Gewichsteilen Remmers SelectMix
0/10, einer Füllstoffmischung aus verschiendenen,
naturbelassenen Füllstoffen, eingebracht und
mittels geeigneter Kelle in der entsprechenden
Form abgezogen und geglättet.

Verbrauch:
Grundierung:
ca. 0,20 kg/lfd.m Remmers Epoxy ST 100 <1160>
Verbrauch für Hohlkehle mit Schenkellänge 5 cm
mind. ca. 0,20 kg/lfd.m Remmers Epoxy ST 100 <1160>
ca. 2,00 kg/m² Remmers Selectmix 0/10 <6750>
Menge: 0,000 lfm

**5 Hohlkehle mit einem 2K EP Bindemittel u. Sieblinie 1:10, abgestellt**
*** Wahlposition ZZ 001.1
In allen innenliegenden Kanten sind
Hohlkehlen einzubauen. Dazu wird in
diesen Bereichen ein geeigneter
Dämmstreifen (z. B. Styropor) fixiert,
um ein Abreissen der Hohlkehle von der
aufgehenden Wand zu vermeiden.

Zunächst werden die Haftflächen mit
Epoxy ST 100, einem lösemittelfreien,
transparenten, mechanisch belastbaren,
zweikomponentigen Epoxydharz grundiert.
In die noch frische Grundierung wird ein Mörtel
bestehend aus 1 Gewichtsteil Remmers
Epoxy ST 100 und 10 Gewichtsteilen
Remmers Selectmix 0/10, einer Füllstoffmischung
aus verschiendenen, naturbelassenen Füllstoffen
eingebracht und mittels geeigneter Kelle in der
entsprechenden Form abgezogen und geglättet.

Nach Erhärten wird der Dämmstreifen
hinter der Hohlkehle entfernt.
Anschließend wird durch den Einbau von
Albon Rundschnur die richtige Fugentiefe
eingestellt. Verfugung der Wandanschlussfuge
mit Remmers Multisil NUW, nach Grundierung
Remmers Unterwasserprimer.

Verbrauch:
Grundierung:
ca. 0,20 kg/lfm Remmers Epoxy ST 100 <1160>
Verbrauch für Hohlkehle mit Schenkellänge 5 cm
mind. ca. 0,20 kg/lfd.m Remmers Epoxy ST 100 <1160>
ca. 2,00 kg/m² Remmers Selectmix 0/10 <6750>
mind. 0,02 kg/m Remmers Unterwasserprimer <7450>
mind. 100 ml/m Remmers Multisil NUW  <7525>
bei 1 cm² Fugenquerschnitt
(Farbe nach Wahl des AG)
Menge: 0,000 lfm

**6 Grundierung mit einem 2K Epoxy-Bindemittel**
Liefern und Herstellen einer Grundierung mit
einem niederviskosen, lösemittelfreien, mechanisch
belastbaren, physiologisch unbedenklichen 2-K
Epoxyharz.
Grundieren der vorbereiteten und sauberen
zementgebundenen Untergründe mit Epoxy
Primer OS, einem 2-K Epoxyharz
für Grundierung und Egalisierung.

Das  Material mit sehr guter Haftung auf Beton
wird in geeigneter Weise, z. B. mit einem
Gummischieber auf der Fläche verteilt und
sofort im Anschluss mit einem Farbroller
sorgfältig in den Untergrund eingearbeitet. Die
Wartezeit zwischen den Arbeitsgängen  mind. 12 h
und max. 24 h. Bei baustellenbedingten längeren
Wartezeiten die Oberfläche des vorangenenen
Arbeitsganges im frischen Zustand mit feinem,
feuergetrocknetem Quarzsand (z.B. Körnung
0,3 - 0,8 mm) gezielt abstreuen oder vor dem nächsten
Arbeitsgang bis zum Weißbruch anschleifen.

Grundierungen immer porenfüllend aufzubringen!
Evtl. eine zweilagige Sperrgrundierung mittels Epoxy MT
100
aufbringen

Das entsprechende Prüfzeugnis für das System Remmers
Deck OS 10 EP pro ist zu beachten.

Produktanforderungen:
DIN EN 13813 - SR-B1,5

Systemgrundierung OS 10 EP pro gemäß DIN 1504-2 und
DIN V 18026
Geprüft bei bis zu 6% Restfeuchte von Betonflächen,
geprüft gegen rückwärtig aufsteigende Feuchtigkeit.

Verbrauch:
mind. 0,3-0,5 kg/m² Remmers Epoxy Primer OS
(bis zur porenfüllenden Sättigung) <6057>
ca. 0,5-1,0 kg/m² Remmers Quarz 03/08 DF <4406>
Menge: 0,000 m²

**7 Egalsierung mit einem 2K Epoxy-Bindemittel (OS10)**
Egalisieren der vorbereiteten Flächen, nach
klebfreiem Erhärten der vorangegangenen Schicht,
mit einemAusgleichsspachtel, bestehend aus 1
Gewichtsteil Epoxy Primer OS, einem
niederviskosen,lösemittelfreien, schnell- und
tieftemperaturhärtenden 2-K Epoxyharz und
0,5 Gewichtsteilen feuergetrocknetem Quarzsand der
Körnung 0,1 - 0,3 mm.

Das Material wird in geeigneter Weise,
z. B. mittels gezahnten Gummischieber,
Glätt- oder Zahnkelle gleichmäßig
aufgebracht, so dass eine glatte Fläche
entsteht. Anschließend wird die noch
frische Schicht mittels Stachelwalze
oder Farbroller nachgerollt.

Frischen Spachtel im Bedarfsfall vollflächig
absanden mit ca. 1,5 - 3,0 kg/m² feuergetrocknetem
Quarzsand der Körnung 0,3-0,8 mm. Nach der
Härtung wird der überschüssige, nicht eingebundene
Quarzsand abgekehrt und aufgenommen.

Produktanforderungen:
DIN EN 13813 - SR-B1,5

Systemgrundierung OS 10 gemäß DIN 1504-2 und
DIN V 18026

Verbrauch:
 Verbrauch je mm+m²:
ca. 1,20 kg/m² Remmers Epoxy Primer OS <6057>
ca. 0,60 kg/m² Remmers Selectmix 01/03 <4405>
Menge: 0,000 m²

**8 Abdichtung mit einem rißüberbrückenden 2K PUA-Hybrid OS pro**
*** Grundposition ZZ 002.0
Abdichten der vorbereiteten Flächen, nach
klebfreiem Erhärten der vorangegangenen Schicht
mit PUA Hybrid pro, einem hoch elastischen,
rißüberbrückenden und hoch reaktiven
2K-Polyurethan-Hybrid-System. PUA Hybrid OS pro
wird im Sprühverfahren maschinell (z.B. GRACO
Reactor H-XP2) verarbeitet.

Systemabdichtung OS 10 gemäß DIN 1504-2 und
DIN V 18026

Verbrauch:
mind. 2,1 kg/m² Remmers PUA Hybrid OS pro <6051>
Menge: 0,000 m²

**9 Abdichtend-wirksame Zwischenschicht Remmers PUR Color ZS OS pro**
*** Wahlposition ZZ 002.1
Abdichten der vorbereiteten Flächen, nach
klebfreiem Erhärten der vorangegangenen Schicht
mit PUR Color ZS OS pro, einem hoch elastischen,
handverarbeitbaren, rißüberbrückenden
2K-Polyurethan-System.
PUR Color ZS OS pro wird händisch auf die tragfähigen
und mit Remmers Epoxy Primer OS vorbereitete Flächen im
System Remmers Deck OS 10 PUA pro aufgebracht.
Die rissüberbrückende Schicht spätestens 24 Stunden
nach der Grundierung einbauen.

Weitere Hinweise sind den Technischen Datenblättern zu
entnehmen.

Systemabdichtung OS 10 gemäß DIN EN 1504-2:2004

Verbrauch:
mind. 2,8-3,0 kg/m² Remmers PUR Color ZS OS pro
<6048>
Menge: 0,000 m²

**10 Einstreuschicht mit einem elastischem 2K PUR-Bindemittel**
Beschichten der vorbereiteten Flächen,
nach klebfreiem Erhärten der vorangegangenen
Schicht mit PUR Color OS VS pro einem
lösemittelfreiem, pigmentierten, schnell-
und tieftemperaturhärtenden, elastischen
und rißüberbrückenden 2K-PUR Bindemittel.

Der Auftrag erfolgt in der erforderlichen
Schichtstärke mittels Zahntraufel, Gummi- oder
Zahnrakel. Die frische Beschichtung wird mit
feuergetrocknetem Quarzsand 0,7-1,2 mm im
Überschuß abgestreut. Nach der Härtung wird der
überschüssige, nicht eingebundene
Quarzsand abgekehrt und aufgenommen.

Rautiefenzuschläge:
Rt < 0,2 mm - mind. 0,1 kg/m²

Systemeinstreuschicht
OS 10/ gemäß DIN 1504-2 und
DIN V 18026

Verbrauch:
mind. 0,7-1,5 kg/m² Remmers PUR Color VS OS pro<6053>
mind. 6,0 kg/m² Remmers Quarz 07/12 DF <4407>
(überschüssig einstreuen)
Menge: 0,000 m²

**11 Kopfversiegelung mit einem 2K Epoxy-Harz**
*** Grundposition ZZ 003.0
Liefern und Aufbringen einer pigmentierten,
lösemittefreien Kopfversiegelung für OS-Systeme aus
einem 2K Epoxy-Harz für überdachte oder
innenliegende Flächen. Die Versiegelung wird gemischt
und mit einem Gummirakel oder Farbroller auf die
mit Quarzsand abgestreuten Flächen aufgetragen
und mittels Farbroller nachgerollt.

Anforderungen an das Produkt:

Anforderungen an das Produkt:
DIN EN 1504-2:2004 und DIN 13813:2002

Verbrauch:
mind. 0,7-1,0 kg/m² Remmers Epoxy Top OS <6076  >
- in Abhängigkeit der gewählten Abstreuung -
(Farbe nach Wahl des AG)
Menge: 0,000 m²

**12 Kopfversiegelung mit einem pigmentierten 2K PUR Bindemittel (OS10)**
*** Wahlposition ZZ 003.1
Versiegeln der abgestreuten Basisschicht mit
Remmers PUR Color Top OS, einem lösemittelfreien,
pigmentierten, chemisch widerstandsfähigen,
zweikomponentigen Polyurethanharz für mechanisch
beanspruchte, frei bewitterte Flächen. Das Material
wird in
geeigneter Weise, z.B. mit einem Gummischieber
stramm über die herausstehenden Quarzsandspitzen
abgezogen und sofort im Anschluss mit einem
Farbroller sorgfältig nachgerollt.

Hinweis:
Bei schwächer deckenden Farbtönen oder erhöhten
optischen Ansprüchen kann die notwendige
Verbrauchsmenge von Prüfzeugnis abweichen.

Verbrauch:
mind. 0,7-1,2 kg/m² Remmers PUR Color Top OS <6055>
(in Abhängigkeit vom Abstreumaterial)
Menge: 0,000 m²

**13 Kopfversiegelung mit einem pigmentierten 2K EP-Bindemittel (OS10)**
*** Wahlposition ZZ 003.2
Versiegeln der abgestreuten Basisschicht mit
 Epoxy Color Top, einem lösemittelfreien,
pigmentierten, chemisch widerstandsfähigen,
zweikomponentigen Epoxydharz für mechanisch u. chemisch
beanspruchte, überdachte oder
innenliegende Flächen. Flächen. Das Material wird in
geeigneter Weise, z.B. mit einem Gummischieber
stramm über die herausstehenden Quarzsandspitzen
abgezogen und sofort im Anschluss mit einem
Farbroller sorgfältig nachgerollt.

Hinweis:
Bei schwächer deckenden Farbtönen oder erhöhten
optischen Ansprüchen kann die notwendige
Verbrauchsmenge von Prüfzeugnis abweichen

Verbrauch:
mind. 0,7-1,2 kg/m² Remmers Epoxy Color Top <6192>
(in Abhängigkeit vom Abstreumaterial)
Menge: 0,000 m²
